# Système de coffrage pour dallage

- Propriété du fichier: CYPE Ingenieros S.A.
- Format: FIEBDC-3/2016
- Logiciel: Générateur de prix de la construction. CYPE Ingenieros, S.A.
- Date: 06/07/2023
- Devise: EUR
- Coûts indirects: 3 %
- Frais généraux: 13 %
- Bénéfice: 6 %
- TVA: 20 %

## G Structure et gros oeuvre

### GB Planchers bas

#### GBD Dallages

**GBD030** m² Système de coffrage pour dallage.
Montage de système de coffrage récupérable en bois, pour dallage, constitué de planches en bois, amortissables en 4 utilisations, et démontage postérieur du système de coffrage. Comprend les éléments de soutien, de fixation et de contreventement nécessaires pour sa stabilité et liquide décoffrant MasterFinish RL 294 "Master Builders Solutions", pour éviter l'adhérence du béton au coffrage.
Inclut: Nettoyage et préparation du plan d'appui. Implantation. Application du liquide décoffrant. Montage du système de coffrage. Mise en place des éléments de soutien, fixation et appui. Aplomb et nivellement du coffrage. Humidification du coffrage. Démontage du système de coffrage. Nettoyage et stockage du coffrage.
Critère pour le métré: Surface de coffrage en contact avec le béton, mesurée selon documentation graphique du Projet.
Critère pour le mémoire: On mesurera la surface de coffrage en contact avec le béton réellement exécutée selon les spécifications du Projet.

| Code | U | Désignation | Quantité | Prix | Montant |
|---|---|---|---|---|---|
| mt08ema050b | m³ | Bois pour coffrage, de 26 mm d'épaisseur. (matériau) | 0.02 | 385 | 7.700 |
| mt08var050 | kg | Fil de fer galvanisé pour attacher, de 1,30 mm de diamètre. (matériau) | 0.1 | 1.5 | 0.150 |
| mt08var060 | kg | Pointes d'acier de 20x100 mm. (matériau) | 0.05 | 8.75 | 0.438 |
| mt08dba010g | l | Agent démoulant, à base d'huiles spéciales, émulsionnable à l'eau MasterFinish RL 294 "Master Builders Solutions", pour coffrages métalliques, phénoliques ou en bois. (matériau) | 0.03 | 1.86 | 0.056 |
| mo044 | h | Compagnon professionnel III/CP2 coffreur. (main-d'œuvre) | 0.315 | 29.64 | 9.337 |
| mo091 | h | Ouvrier professionnel II/OP coffreur. (main-d'œuvre) | 0.315 | 26.36 | 8.303 |
| % | % | Frais de chantier des unités d'ouvrage | 2 % | 25.984 | 0.520 |
|  |  | Coûts directs |  |  | 26.504 |

Déchets:
- pose: mt08ema050b Bois pour coffrage, de 26 mm d'épaisseur; facteur de déchet 1
- pose: mt08var050 Fil de fer galvanisé pour attacher, de 1,30 mm de diamètre; facteur de déchet 0.0038
- pose: mt08var060 Pointes d'acier de 20x100 mm; facteur de déchet 0.0045
- pose: mt08dba010g; facteur de déchet 0.07

## Ressources

**mt08ema050b** m³ Bois pour coffrage, de 26 mm d'épaisseur
Données techniques: Coût énergétique 9339.000 MJ; Émission de CO2 -127.875 kg; Code CED 17 02 01; Masse de l'élément 68.75 kg; Volume 0.0625 m3

**mt08var050** kg Fil de fer galvanisé pour attacher, de 1,30 mm de diamètre
Données techniques: Coût énergétique 25.100 MJ; Émission de CO2 2.560 kg; Code CED 17 04 05; Masse de l'élément 1 kg; Volume 0.000476 m3

**mt08var060** kg Pointes d'acier de 20x100 mm
Données techniques: Coût énergétique 9.830 MJ; Émission de CO2 0.510 kg; Code CED 17 04 05; Masse de l'élément 1 kg; Volume 0.000476 m3

**mt08dba010g** l Agent démoulant
Données techniques: Coût énergétique 82.642 MJ; Émission de CO2 4.474 kg; Code CED 17 09 04; Masse de l'élément 0.932 kg; Volume 0.000621 m3
Déchets:
- emballage: re150104 Emballages métalliques. (composant de déchet); quantité 0.042 kg; Code CED 15 01 04; Masse de l'élément 1 kg; Volume 0.001667 m3
