# Murette-guide pour barrette

- Propriété du fichier: CYPE Ingenieros S.A.
- Format: FIEBDC-3/2016
- Logiciel: Générateur de prix de la construction. CYPE Ingenieros, S.A.
- Date: 06/07/2023
- Devise: EUR
- Coûts indirects: 3 %
- Frais généraux: 13 %
- Bénéfice: 6 %
- TVA: 20 %

## G Structure et gros oeuvre

### GF Fondations

#### GFB Barrettes

**GFB010** m Murette-guide pour barrette.
Double murette-guide, pour barrette, en béton armé de section 70x25 cm; réalisée avec béton C25/30 (XC1(F); D10; S3; Cl 0,4) prêt à l'emploi, et coulage depuis le camion, et acier Fe E 500, avec une quantité approximative de 25 kg/m; montage et démontage du système de coffrage récupérable métallique à deux faces. Comprend le fil de fer à lier, les séparateurs et liquide décoffrant MasterFinish RL 294 "Master Builders Solutions", pour éviter l'adhérence du béton au coffrage.
Critère d'évaluation économique: Le prix comprend le ferraillage de l'armature (coupe, façonnage et assemblage des éléments) en atelier et la pose en coffrage sur site. Le prix comprend la démolition de la murette-guide avec une rétro-pelleteuse équipée d'un brise-roche hydraulique et le chargement mécanique des décombres dans le camion ou la benne.
Inclut: Implantation et tracé des murettes-guides. Montage du système de coffrage. Mise en place de l'armature. Coulage et compactage du béton. Démontage du système de coffrage. Régularisation et nettoyage superficiel du parement visible. Implantation de la cote du fond de la perforation, de l'arase du béton et des armatures. Démolition de l'élément avec une rétro-pelleteuse équipée d'un brise-roche hydraulique. Nettoyage et ramassage des restes. Chargement mécanique des décombres dans le camion ou la benne.
Critère pour le métré: Longueur mesurée aux axes, selon documentation graphique du Projet.
Critère pour le mémoire: On mesurera, à l'axe du mur, la longueur réellement exécutée selon les spécifications du Projet.

| Code | U | Désignation | Quantité | Prix | Montant |
|---|---|---|---|---|---|
| mt08eme040 | m² | Panneaux métalliques de plusieurs dimensions, pour coffrer des éléments en béton. (matériau) | 0.007 | 52 | 0.364 |
| mt50spa052b | m | Grosse planche en bois de pin, de 20x7,2 cm. (matériau) | 0.028 | 6.32 | 0.177 |
| mt50spa081a | U | Étai métallique télescopique, allant jusqu'à 3 m de hauteur. (matériau) | 0.018 | 19.25 | 0.347 |
| mt08eme051a | m | Feuillard en acier galvanisé, pour coffrage métallique. (matériau) | 0.14 | 0.29 | 0.041 |
| mt08var050 | kg | Fil de fer galvanisé pour attacher, de 1,30 mm de diamètre. (matériau) | 0.27 | 1.5 | 0.405 |
| mt08var060 | kg | Pointes d'acier de 20x100 mm. (matériau) | 0.14 | 8.75 | 1.225 |
| mt08dba010g | l | Agent démoulant, à base d'huiles spéciales, émulsionnable à l'eau MasterFinish RL 294 "Master Builders Solutions", pour coffrages métalliques, phénoliques ou en bois. (matériau) | 0.042 | 1.86 | 0.078 |
| mt07aco020a | U | Séparateur homologué pour fondations. (matériau) | 3 | 0.15 | 0.450 |
| mt07aco050a | kg | Ferraille élaborée en atelier industriel avec barres en acier haute adhérence, Fe E 500, de divers diamètres. (matériau) | 25 | 2.62 | 65.500 |
| mt10haf030fOEc | m³ | Béton C25/30 (XC1(F); D10; S3; Cl 0,4), prêt à l'emploi, selon NF EN 206. (matériau) | 0.385 | 144.97 | 55.813 |
| mq01exn020a | h | Rétro-pelleteuse hydraulique sur pneus, de 105 kW. (matériel) | 0.254 | 51.91 | 13.185 |
| mq01ret010 | h | Mini rétro chargeuse sur pneus de 15 kW. (matériel) | 0.119 | 45.86 | 5.457 |
| mo044 | h | Compagnon professionnel III/CP2 coffreur. (main-d'œuvre) | 0.462 | 29.64 | 13.694 |
| mo091 | h | Ouvrier professionnel II/OP coffreur. (main-d'œuvre) | 0.616 | 26.36 | 16.238 |
| mo043 | h | Compagnon professionnel III/CP2 ferrailleur. (main-d'œuvre) | 0.11 | 29.64 | 3.260 |
| mo090 | h | Ouvrier professionnel II/OP ferrailleur. (main-d'œuvre) | 0.11 | 26.36 | 2.900 |
| mo045 | h | Compagnon professionnel III/CP2 bétonneur. (main-d'œuvre) | 0.03 | 29.64 | 0.889 |
| mo092 | h | Ouvrier professionnel II/OP bétonneur. (main-d'œuvre) | 0.119 | 26.36 | 3.137 |
| mo113 | h | Ouvrier d'exécution I/OE1 construction. (main-d'œuvre) | 0.254 | 23.65 | 6.007 |
| % | % | Frais de chantier des unités d'ouvrage | 2 % | 189.167 | 3.783 |
|  |  | Coûts directs |  |  | 192.950 |

Déchets:
- pose: mt08eme040 Panneaux métalliques de plusieurs dimensions, pour coffrer des éléments en béton; facteur de déchet 1
- pose: mt50spa052b Grosse planche en bois de pin, de 20x7,2 cm; facteur de déchet 1
- pose: mt50spa081a Étai métallique télescopique, allant jusqu'à 3 m de hauteur; facteur de déchet 1
- pose: mt08eme051a Feuillard en acier galvanisé, pour coffrage métallique; facteur de déchet 1
- pose: mt08var050 Fil de fer galvanisé pour attacher, de 1,30 mm de diamètre; facteur de déchet 0.0038
- pose: mt08var060 Pointes d'acier de 20x100 mm; facteur de déchet 0.0045
- pose: mt08dba010g; facteur de déchet 0.07
- pose: mt07aco050a Ferraille élaborée en atelier industriel avec barres en acier haute adhérence, Fe E 500, de divers diamètres; facteur de déchet 0.0075
- excavation: ruo170504 Terre et pierres distinctes de celles spécifiées dans le code 17 05 03. (composant de déchet); quantité 700 kg; Code CED 17 05 04; Masse de l'élément 1 kg; Volume 0.000625 m3
- excavation: ruo170101 Béton (bétons, mortiers et préfabriqués). (composant de déchet); quantité 805 kg; Code CED 17 01 01; Masse de l'élément 1 kg; Volume 0.000667 m3
- excavation: ruo170405 Fer et acier. (composant de déchet); quantité 50 kg; Code CED 17 04 05; Masse de l'élément 1 kg; Volume 0.000476 m3

## Ressources

**mt08eme040** m² Panneaux métalliques de plusieurs dimensions, pour coffrer des éléments en béton
Données techniques: Coût énergétique 314.560 MJ; Émission de CO2 16.320 kg; Code CED 17 04 05; Masse de l'élément 32 kg; Volume 0.015238 m3

**mt50spa052b** m Grosse planche en bois de pin, de 20x7,2 cm
Données techniques: Coût énergétique 1124.755 MJ; Émission de CO2 -15.401 kg; Code CED 17 02 01; Masse de l'élément 8.28 kg; Volume 0.007527 m3

**mt50spa081a** U Étai métallique télescopique, allant jusqu'à 3 m de hauteur
Données techniques: Coût énergétique 97.317 MJ; Émission de CO2 5.049 kg; Code CED 17 04 05; Masse de l'élément 9.9 kg; Volume 0.004714 m3

**mt08eme051a** m Feuillard en acier galvanisé, pour coffrage métallique
Données techniques: Coût énergétique 3.93e-05 MJ; Émission de CO2 2.04e-06 kg; Code CED 17 04 05; Masse de l'élément 0.000004 kg

**mt08var050** kg Fil de fer galvanisé pour attacher, de 1,30 mm de diamètre
Données techniques: Coût énergétique 25.100 MJ; Émission de CO2 2.560 kg; Code CED 17 04 05; Masse de l'élément 1 kg; Volume 0.000476 m3

**mt08var060** kg Pointes d'acier de 20x100 mm
Données techniques: Coût énergétique 9.830 MJ; Émission de CO2 0.510 kg; Code CED 17 04 05; Masse de l'élément 1 kg; Volume 0.000476 m3

**mt08dba010g** l Agent démoulant
Données techniques: Coût énergétique 82.642 MJ; Émission de CO2 4.474 kg; Code CED 17 09 04; Masse de l'élément 0.932 kg; Volume 0.000621 m3
Déchets:
- emballage: re150104 Emballages métalliques. (composant de déchet); quantité 0.042 kg; Code CED 15 01 04; Masse de l'élément 1 kg; Volume 0.001667 m3

**mt07aco020a** U Séparateur homologué pour fondations
Données techniques: Coût énergétique 1.105 MJ; Émission de CO2 0.114 kg
Déchets:
- emballage: re150101 Emballages en papier et en carton. (composant de déchet); quantité 0.072 kg; Code CED 15 01 01; Masse de l'élément 1 kg; Volume 0.001333 m3

**mt07aco050a** kg Ferraille élaborée en atelier industriel avec barres en acier haute adhérence, Fe E 500, de divers diamètres
Données techniques: Coût énergétique 9.830 MJ; Émission de CO2 0.510 kg; Code CED 17 04 05; Masse de l'élément 1 kg; Volume 0.000476 m3

**mt10haf030fOEc** m³ Béton C25/30 (XC1(F); D10; S3; Cl 0,4), prêt à l'emploi, selon NF EN 206
Données techniques: Coût énergétique 1840.000 MJ; Émission de CO2 230.000 kg; Code CED 17 01 01; Masse de l'élément 2300 kg; Volume 1.533333 m3
